# Projecte per l'enllumenat i serveis de la zona lúdico-esportiva al Llorito.

- Propietat de l'arxiu: CYPE INGENIEROS, S.A.
- Format: FIEBDC-3/2002
- Programa: ARQUIMEDES
- Data dels preus: 23/06/2004
- Divisa: EUR
- Despeses generals: 13 %
- Benefici industrial: 6 %
- IVA: 18 %
- Codi: 2671_PRESSUPOST_ENLLUMENAT_ZONA_VERDA_V0 (14/10/2009)
Import: 117318.75
Projecte per l'enllumenat i serveis de la zona lúdico-esportiva al Llorito.
AJUNTAMENT DE TARRAGONA

## 01 ENLLUMENAT PÚBLIC (06/09/2010)
Import: 108818.75

**FDG50210** m Canalització enllumenat, PE D90mm
570 m × 16.15 = 9205.50
Canalització per a enllumenat públic segons detalls de plànols, inclosa excavació en qualsevol classe de terreny, inclós roca, en zones d'elevada dificultat urbana amb presència de serveis i p.p. d'ajudes per localització i manteniment dels mateixos, sorra per llit i protecció, tub de PE de DN 90 mm, làmina de plàstic per a senyalització i reblert compactat de rases al 95% del PM amb material de prèstec exterior, inclós càrrega i transport de sobrants a abocador amb pagament de cànon. Tot inclòs completament acabat, segons plànols.

| Codi | Ut | Descripció | Rendiment | Preu | Import |
|---|---|---|---|---|---|
| F2220050 | m3 | Excav.rases en roca <2m fondària | 0.4 | 14.17 | 5.67 |
| F2280121 | m3 | Rebliment rases <2m fondària, préstec exterior | 0.2 | 7.61 | 1.52 |
| F22011 | M3 | Sorra per a assentament i recobriment de canonades i conduccions. | 0.15 | 21.53 | 3.23 |
| BG22TK10 | m | Tub corbable corrugat PE,doble capa,DN=90mm,28J,450N,p/canal.soterrada (material) | 1.02 | 2.02 | 2.06 |
| BDGZU010 | m | Banda cont.plàstic,color,30cm (material) | 1 | 0.11 | 0.11 |
| A0140000 | h | Manobre (mà d'obra) | 0.092 | 18.55 | 1.71 |
| A0121000 | h | Oficial 1a (mà d'obra) | 0.092 | 19.72 | 1.81 |
| A%NAAA | % | Despeses auxiliars | 1 % | 3.52 | 0.04 |
|  |  | Total |  |  | 16.15 |

**FDG50220** m Canalització enllumenat pas calçada, PE D125mm
86 m × 26.9 = 2313.40
Canalització d'enllumenat públic per a pas de calçada inclosa excavació en qualsevol classe de terreny, inclós roca, en zones d'elevada dificultat urbana amb presència de serveis i p.p. d'ajudes per localització i manteniment dels mateixos, formigó HM-20, dos tubs de PE de DN 125 mm, i reblert compactat de rases al 95% del PM amb material de prèstec, inclós càrrega i transport de sobrants a abocador amb pagament de cànon. Tot inclòs completament acabat, segons plànols.

| Codi | Ut | Descripció | Rendiment | Preu | Import |
|---|---|---|---|---|---|
| F2220050 | m3 | Excav.rases en roca <2m fondària | 0.6 | 14.17 | 8.50 |
| F2280121 | m3 | Rebliment rases <2m fondària, préstec exterior | 0.4 | 7.61 | 3.04 |
| BG22TK125 | m | Tub corbable corrugat PE,doble capa,DN=125mm,28J,450N,p/canal.soterrada (material; 11/11/2009) | 2.04 | 2.02 | 4.12 |
| B064300C | m3 | Formigó HM-20/P/20/I,>=200kg/m3 ciment (material) | 0.1 | 64.04 | 6.40 |
| A0121000 | h | Oficial 1a | 0.125 | 19.72 | 2.47 |
| A0140000 | h | Manobre | 0.125 | 18.55 | 2.32 |
| A%NAAA | % | Despeses auxiliars | 1 % | 4.79 | 0.05 |
|  |  | Total |  |  | 26.9 |

**EP1012** U Troneta de 45x45 cm dimensions interiors i de 60 cm de fondària
8 U × 126.69 = 1013.52
Construcció de troneta de 45x45 cm dimensions interiors i de 60 cm de fondària, amb solera de formigó HM-20 de 15 cm de gruix, amb parets de fàbrica de totxo de 15 cm de gruix, arrebossades i lliscades interiorment, am tub de Fe d'1" al fons per drenatge. Inclòs bastiment i tapa de fosa dúctil 550x550 mm, classe B-125 amb rètol ENLLUMENAT PÚBLIC i escut Ajuntament de Tarragona.

| Codi | Ut | Descripció | Rendiment | Preu | Import |
|---|---|---|---|---|---|
| D01005 | M3 | Formigó fck=200 Kg/cm2, granulat 20 mm consistència plàstica, elaborat a obra. | 0.06 | 267.23 | 16.03 |
| 03003 | M3 | Transport i abocat del formigó a nivell de terra. (19/05/1995) | 0.06 | 10.32 | 0.62 |
| D03003 | M2 | Pared de totxana, de 15 cm, arrebossada i lliscada per una cara | 1 | 60.74 | 60.74 |
| BVA01005 | UT | Tapa i bastiment arqueta enllumenat públic de fosa dúctil de 550x550 mm, B-125. (material) | 1 | 29.21 | 29.21 |
| A0122000 | h | Oficial 1ª paleta (mà d'obra) | 0.4 | 22.4 | 8.96 |
| A0140000 | h | Manobre | 0.4 | 18.55 | 7.42 |
| %1 | % | Mitjans auxiliars i despeses indirectes en % sobre la partida (01/10/1996) | 1 % | 122.98 | 1.23 |
| %2 | % | Despeses indirectes en % sobre la partida (01/10/1996) | 2 % | 124.21 | 2.48 |
|  |  | Total |  |  | 126.69 |

**pkikjhja** U Cimentació columnes 12,00 m. (29/10/2003)
8 U × 168.71 = 1349.68
Fonament de columnes de 12,00 m., amb dau de formigó HM-20, de 120x120x120 cm i de 4 perns d'ancoratge de 27 mm de diàmetre i de 90 cm de longitut amb pota a l'extrem, inclòs encofrat i desencofrat.

| Codi | Ut | Descripció | Rendiment | Preu | Import |
|---|---|---|---|---|---|
| A0122000 | h | Oficial 1ª paleta | 0.08 | 22.4 | 1.79 |
| A0140000 | h | Manobre | 0.08 | 18.55 | 1.48 |
| 02043 | M2 | Fusta per encofrar. (material) | 3.6 | 4.47 | 16.09 |
| 03003 | M3 | Transport i abocat del formigó a nivell de terra. | 1.73 | 10.32 | 17.85 |
| G451001 | m3 | Formigó HA-25/P/20/IIb abocat i vibrat. | 1.73 | 62.31 | 107.80 |
| oidfa | UT | Perns i pletines d'ancoratge (material) | 1 | 18.75 | 18.75 |
| %1 | % | Mitjans auxiliars i despeses indirectes en % sobre la partida | 1 % | 163.76 | 1.64 |
| %2 | % | Despeses indirectes en % sobre la partida | 2 % | 165.40 | 3.31 |
|  |  | Total |  |  | 168.71 |

**FGD20010** u Placa terra
9 u × 36.81 = 331.29
Placa de terra connectada al punt de llum o centre de maniobra, inclou subministrament i col·locació, completament acabat, segons plànols.

| Codi | Ut | Descripció | Rendiment | Preu | Import |
|---|---|---|---|---|---|
| A012H000 | h | Oficial 1a electricista (mà d'obra) | 0.194 | 20.37 | 3.95 |
| A013H000 | h | Ajudant electricista (mà d'obra) | 0.194 | 17.58 | 3.41 |
| BGD20010 | u | Placa terra (material) | 1 | 29.38 | 29.38 |
| A%NAAA | % | Despeses auxiliars | 1 % | 7.36 | 0.07 |
|  |  | Total |  |  | 36.81 |

**FG380020** m Cable nu Cu 35mm2.
720.5 m × 4.54 = 3271.07
Cable nu de coure de 35 mm2 de secció per a xarxa de terra amb p.p de connexiona aluminotèrmiques, derivacions, connexions a punt de llum amb cable aïllat V-750 groc-verd. Inclou connexions i proves, subministrament i col·locació. Tot inclòs.

| Codi | Ut | Descripció | Rendiment | Preu | Import |
|---|---|---|---|---|---|
| BGY38000 | u | P.p.elem.especials p/conduc.Cu.nus (material) | 1 | 0.14 | 0.14 |
| A012H000 | h | Oficial 1a electricista | 0.064 | 20.37 | 1.30 |
| A013H000 | h | Ajudant electricista | 0.096 | 17.58 | 1.69 |
| BG380900 | m | Conductor Cu nu,1x35mm2 (material) | 1.02 | 1.35 | 1.38 |
| A%NAAA | % | Despeses auxiliars | 1 % | 2.99 | 0.03 |
|  |  | Total |  |  | 4.54 |

| Amidament | Uts. | Llarg | Parcial |
|---|---|---|---|
|  | 1.1 | 655.00 | 720.500 |
| Total |  |  | 720.5 |

**FG310005** m Conductor Cu armat RVFV, 2x2,5mm2
720.5 m × 1.62 = 1167.21
Conductor de coure armat tipus RVFV 0,6/1 kV, secció 2x2,5 mm2. Inclou subministrament i col·locació. Tot inclòs.

| Codi | Ut | Descripció | Rendiment | Preu | Import |
|---|---|---|---|---|---|
| A012H000 | h | Oficial 1a electricista | 0.014 | 20.37 | 0.29 |
| A013H000 | h | Ajudant electricista | 0.014 | 17.58 | 0.25 |
| BG310005 | m | Conductor Cu armat RVFV, 2x2,5mm2 (material) | 1.02 | 1.05 | 1.07 |
| A%NAAA | % | Despeses auxiliars | 1 % | 0.54 | 0.01 |
|  |  | Total |  |  | 1.62 |

| Amidament | Uts. | Llarg | Parcial |
|---|---|---|---|
|  | 1.1 | 655.00 | 720.500 |
| Total |  |  | 720.5 |

**FG310028** m Conductor Cu armat RVFV, 4x6mm2
720.5 m × 6.75 = 4863.38
Conductor de coure armat tipus RVFV 0,6/1 kV, secció 4x6 mm2. Inclou subministrament i col·locació. Tot inclòs.

| Codi | Ut | Descripció | Rendiment | Preu | Import |
|---|---|---|---|---|---|
| A012H000 | h | Oficial 1a electricista | 0.075 | 20.37 | 1.53 |
| A013H000 | h | Ajudant electricista | 0.09 | 17.58 | 1.58 |
| BG3100232 | m | Conductor Cu armat RVFV, 4x6mm2 (material) | 1.02 | 3.54 | 3.61 |
| A%NAAA | % | Despeses auxiliars | 1 % | 3.11 | 0.03 |
|  |  | Total |  |  | 6.75 |

| Amidament | Uts. | Llarg | Parcial |
|---|---|---|---|
|  | 1.1 | 655.00 | 720.500 |
| Total |  |  | 720.5 |

**colmult3** U Subministrament i col.locació de columna Prim de Caldelsa + 3 projectors model TNG-400+150 W VMH (06/09/2010)
4 U × 3683.61 = 14734.44
Subministrament i col.locació de columna d'acer galvanitzada cilíndrica múltiple tipus Prim de Caldelsa, Multiple de Carandini o equivalent de 12 m. d'alçada per acoblar projectors, inclosos 3 projectors model TNG-400/AS, classe 1, de Carandini o equivalent, formats per tapa i armadura de fundició injectada d'alumini, reflector parabòlic en xapa d'alumini abrillantat i anoditzat electrolíticament de distribució simètrica, juntes de estanqueïtat de silicona, forquilles d'acer galvanitzat per fixació a columna, amb 3 làmpades de vapor de mercuri amb halogenurs de 150 W i 3 equips auxiliars de doble nivell formats per: arrencadors, fusibles, reactància electrònica ETHI de doble fluxe, condensador, placa de borns, fusibles 6 A i material auxiliar a l'interior de cofret de protecció. Inclòs 3 cablejats d'alimentació per l'interior de la lluminària de 3x4x2,5 mm2 Cu, d'aïllament RV 0,6/1 KV. Inclòs pintat de columna amb dues capes d'imprimació i dues de pintura i numeració de la mateixa amb plaqueta adherida a columna segons indicacions dels Serveis Tècnics Municipals. Tot inclòs, completament instal.lat i en funcionament.

| Codi | Ut | Descripció | Rendiment | Preu | Import |
|---|---|---|---|---|---|
| colum | UT | Columna d'acer galvanitzada cilíndrica múltiple tipus Prim de Caldesa o similar de 12m. d'alçada per 5 projectors. (material) | 1 | 2348 | 2348.00 |
| llumi | UT | Projector model TNG-400/AS, classe 1, de Carandini o similar amb fixació a columna (material) | 3 | 271.4 | 814.20 |
| BMEL2002 | U | Caixa connexió i protecció fusibles i borns i connexions (material) | 3 | 8.91 | 26.73 |
| BMEL01QWE | U | Làmpada de 150 W, vapor de mercuri amb halogenurs, master city white de Philips o equivalent. (material) | 3 | 45.45 | 136.35 |
| BMEL87 | U | Equip auxiliar de doble nivell: arrencadors, fusibles, condensador i reactància de doble nivell per làmpada VMH 150 W. (material) | 1 | 40.26 | 40.26 |
| rgdfvcx | H | Camío grua de 10 m (maquinària) | 0.7 | 39.68 | 27.78 |
| vhjl | H | Camió cistella de 12 m. d'alçària com a màxim. (maquinària) | 0.7 | 22.11 | 15.48 |
| A012H000 | h | Oficial 1a electricista | 2.4 | 20.37 | 48.89 |
| A013H000 | h | Ajudant electricista | 2.4 | 17.58 | 42.19 |
| retes | UT | Pintat de columna amb dues capes d'imprimació+dues de pintura+numeració | 1 | 19.58 | 19.58 |
| EP9939 | ML | CONDUCTOR TERMOPLÀSTIC ESPECIAL 4X2.5mm2 1KV t.s. INCLÒS COL.LOCACIÓ I CONNEXIÓ | 52 | 1.08 | 56.16 |
| %1 | % | Mitjans auxiliars i despeses indirectes en % sobre la partida | 1 % | 3575.62 | 35.76 |
| %2 | % | Despeses indirectes en % sobre la partida | 2 % | 3611.38 | 72.23 |
|  |  | Total |  |  | 3683.61 |

**colmult2** U Subministrament i col.locació de columna Prim de Caldelsa + 2 projectors model TNG-400+150 W VMH (06/09/2010)
4 U × 3314.03 = 13256.12
Subministrament i col.locació de columna d'acer galvanitzada cilíndrica múltiple tipus Prim de Caldelsa, Multiple de Carandini o equivalent de 12 m. d'alçada per acoblar projectors, inclosos 2 projectors model TNG-400/AS, classe 1, de Carandini o equivalent, formats per tapa i armadura de fundició injectada d'alumini, reflector parabòlic en xapa d'alumini abrillantat i anoditzat electrolíticament de distribució simètrica, juntes de estanqueïtat de silicona, forquilles d'acer galvanitzat per fixació a columna, amb 2 làmpades de vapor de mercuri amb halogenurs de 150 W i 2 equips auxiliars de doble nivell formats per: arrencadors, fusibles, reactància electrònica ETHI de doble fluxe, condensador, placa de borns, fusibles 6 A i material auxiliar a l'interior de cofret de protecció. Inclòs 2 cablejats d'alimentació per l'interior de la lluminària de 3x4x2,5 mm2 Cu, d'aïllament RV 0,6/1 KV. Inclòs pintat de columna amb dues capes d'imprimació i dues de pintura i numeració de la mateixa amb plaqueta adherida a columna segons indicacions dels Serveis Tècnics Municipals. Tot inclòs, completament instal.lat i en funcionament.

| Codi | Ut | Descripció | Rendiment | Preu | Import |
|---|---|---|---|---|---|
| colum | UT | Columna d'acer galvanitzada cilíndrica múltiple tipus Prim de Caldesa o similar de 12m. d'alçada. | 1 | 2348 | 2348.00 |
| llumi | UT | Projector model TNG-400/AS, classe 1, de Carandini o similar amb fixació a columna | 2 | 271.4 | 542.80 |
| BMEL2002 | U | Caixa connexió i protecció fusibles i borns i connexions | 2 | 8.91 | 17.82 |
| BMEL01QWE | U | Làmpada de 150 W, vapor de mercuri amb halogenurs, master city white de Philips o equivalent. | 2 | 45.45 | 90.90 |
| BMEL87 | U | Equip auxiliar de doble nivell: arrencadors, fusibles, condensador i reactància de doble nivell per làmpada VMH 150 W. | 1 | 40.26 | 40.26 |
| rgdfvcx | H | Camío grua de 10 m | 0.7 | 39.68 | 27.78 |
| vhjl | H | Camió cistella de 12 m. d'alçària com a màxim. | 0.7 | 22.11 | 15.48 |
| A012H000 | h | Oficial 1a electricista | 2.1 | 20.37 | 42.78 |
| A013H000 | h | Ajudant electricista | 2.1 | 17.58 | 36.92 |
| retes | UT | Pintat de columna amb dues capes d'imprimació+dues de pintura+numeració | 1 | 19.58 | 19.58 |
| EP9939 | ML | CONDUCTOR TERMOPLÀSTIC ESPECIAL 4X2.5mm2 1KV t.s. INCLÒS COL.LOCACIÓ I CONNEXIÓ | 32 | 1.08 | 34.56 |
| %1 | % | Mitjans auxiliars i despeses indirectes en % sobre la partida | 1 % | 3216.88 | 32.17 |
| %2 | % | Despeses indirectes en % sobre la partida | 2 % | 3249.05 | 64.98 |
|  |  | Total |  |  | 3314.03 |

**5004** U Equip de mesura
1 U × 231.46 = 231.46
Subministre i col·locació d'equip de mesura complert, tipus CPM2-D4, format per: comptadors activa-reactiva, rellotges digitals per discriminació horaria... totalment col·locat a l'interior d'armari, cablejat i en condicions de funcionament. Tot inclòs completament acabat.

**5005b** U Drets d'empalme i per contractació de 10,39 KW.
1 U × 52754 = 52754.00
Drets d'empalme i per contractació a pagar a la companyia elèctrica per 10,39 KW (Quantitat a justificar d'acord amb l'estudi tècnico-econòmic de la companyia elèctrica Fecsa-Endesa).

**qprot2** U Quadre protecció fins 10,39 KW
1 U × 1510.92 = 1510.92
Subministre i col·locació de quadre elèctric de protecció i maniobra per 10,39 KW amb armari de poliester reforçat amb fibra de vidre inclosa banqueta d'obra, amb mòdul de companyia i mòdul d'abonat, que permeti incorporar l'equip de mesura de doble tarifa al seu interior amb discriminació horaria, segons detalls de plànols, fins a 6 sortides de línia i 6 sortides de comandament, amb l'aparamenta grafiada a plànol d'esquema elèctric unifilar amb rellotge astronòmic Secelux ó equivalent amb protecció diferencial i magnetotèrmica incorporat en armari de poliester per exterior amb sòcol, portes, pany i dispositiu per la seva connexió a terra, en un grau de protecció mínim IP55 segon UNE 20.324 i IK 10 segons UNE-EN 50.102, model Tarragona d'Arelsa o equivalent. Totalment cablejat i completament acabat.nou armari de material de doble aïllament.

**FGZZ0020** u Projecte de legalització 5-20kW
1 u × 1945.39 = 1945.39
Redacció del projecte de legalització de l'enllumenat per a un armari de potència a legalitzar superior a 5 kW i inferior o igual a 20 kW; visat per un col·legi professional incloent el certificat final d'obra; presentació a ICICT o ECA de tota la documentació necessària; lliurament de l'acta d'aprovació del projecte i de les instal·lacions. Tot inclòs.

| Codi | Ut | Descripció | Rendiment | Preu | Import |
|---|---|---|---|---|---|
| BGZZ0020 | u | Confecció+legalització projecte 5-20kW (material) | 1 | 1945.39 | 1945.39 |
|  |  | Total |  |  | 1945.39 |

**caixa** u Caixa general de protecció+caixa de seccionament de 3x400 A. (26/11/2008)
1 u × 871.37 = 871.37
Subministre i col·locació de caixa general de protecció formada per envolvent de doble aïllament serie CPV de PRFC, amb bases NH, 3x400 A, esquemes 9 (CGP-9-250A) de Hazemeyer o similar i caixa de seccionament de 3x400 A., tipus CGS-400 de Hazemeyer o similar, col·locades a l'interior de ninxol, inclòs armari prefabricat de formigó amb porta metàl·lica amb pany normalitzat. Tot inclòs completament acabat i connexionat de cables d'entrada i sortida.

## 02 SEGURETAT I SALUT (25/10/2010)
Import: 3500

**segsal** U Partida d'abonament íntegre per l'adopció de mesures de seguretat i salut i senyalització. (25/10/2010)
1 U × 3500 = 3500.00

## 03 IMPREVISTOS (25/10/2010)
Import: 5000

**pajimp** U Partida alçada a justificar per imprevistos. (25/10/2010)
1 U × 5000 = 5000.00

**32354** M2 Aplacat de pedra calcària del pais 6-8 cm de gruix (26/10/1999)
Preu: 2084.76
Paviment de pedra calcària del pais de 6-8 cm de gruix, col·locada i rejuntada amb morter de C.P, tipus M-80.

| Codi | Ut | Descripció | Rendiment | Preu | Import |
|---|---|---|---|---|---|
| A0121000 | h | Oficial 1a | 0.2 | 19.72 | 3.94 |
| A0140000 | h | Manobre | 0.2 | 18.55 | 3.71 |
| 185 | M2 | Pedra calcària del Pais de 6-8 cm de gruix (material; 22/06/2006) | 1 | 28.96 | 28.96 |
| 03005 | M3 | Morter de ciment portland M - 80 (19/05/1995) | 0.06 | 34134.49 | 2048.07 |
| A%1 | % | Mitjans auxiliars en % sobre la ma d'obra | 1 % | 7.65 | 0.08 |
|  |  | Total |  |  | 2084.76 |

| Codi | Ut | Descripció | Preu |
|---|---|---|---|
| B0D71111 | M2 | TAULER D'ENCOFRAR 25 MM, 4 POSTES (material; 22/06/2006) | 2.9 |

## Preus auxiliars

**F2220050** m3 Excav.rases en roca <2m fondària
Preu: 14.17
Excavació de rases i pous en roca de menys de 2 m de fondària amb mitjans mecànics i/o manuals en zones d'elevada dificultat urbana amb presència de serveis i ajudes pel manteniment dels mateixos i p.p. de cates per localització dels mateixos, càrrega, transport al gestor de residus o centre de reciclatge a qualsevol distància, amb estesa i compactació si s'escau, inclós pagament del cànon i taxes d'abocament. Tot inclòs completament acabat.

| Codi | Ut | Descripció | Rendiment | Preu | Import |
|---|---|---|---|---|---|
| C1501800 | h | Camió transp.12 t (maquinària) | 0.081 | 37.36 | 3.03 |
| C1315020 | h | Retroexcavadora mitjana (maquinària) | 0.032 | 60.38 | 1.93 |
| C110D000 | h | Carro perf. HC-350 (maquinària) | 0.032 | 126.84 | 4.06 |
| C1105A00 | h | Retroexcavadora amb martell trencador (maquinària) | 0.041 | 68.31 | 2.80 |
| B0211000 | kg | Goma-2+part propor.metxa i detonant (material) | 0.2 | 4.98 | 1.00 |
| A0121000 | h | Oficial 1a | 0.066 | 19.72 | 1.30 |
| A0140000 | h | Manobre | 0.002 | 18.55 | 0.04 |
| A%NAAA | % | Despeses auxiliars | 1 % | 1.34 | 0.01 |
|  |  | Total |  |  | 14.17 |

**F2280121** m3 Rebliment rases <2m fondària, préstec exterior
Preu: 7.61
Rebliment i compactat de rases de menys de 2 m de fondària amb terres adequades procedents de préstecs exteriors a l'àmbit de l'obra, de característiques a determinar per la Direcció d'Obra, amb mitjans mecànics o manuals, inclou subministrament, càrrega, transport, estesa, compactació al 95% del PM i tarifes (taxes, canons i despeses) si s'escau. Tot inclòs completament acabat.

| Codi | Ut | Descripció | Rendiment | Preu | Import |
|---|---|---|---|---|---|
| C133A030 | h | Picó vibrant,dúplex,1300 kg (maquinària) | 0.053 | 12.16 | 0.64 |
| C1502E00 | h | Camió cisterna 8m3 (maquinària) | 0.005 | 42.6 | 0.21 |
| C1315020 | h | Retroexcavadora mitjana | 0.026 | 60.38 | 1.57 |
| B03DU210 | m3 | Terra adequada préstec (material) | 1.2 | 3.11 | 3.73 |
| B0111000 | m3 | Aigua (material) | 0.05 | 1.05 | 0.05 |
| A0150000 | h | Manobre especialista (mà d'obra) | 0.053 | 17.4 | 0.92 |
| A0140000 | h | Manobre | 0.026 | 18.55 | 0.48 |
| A%NAAA | % | Despeses auxiliars | 1 % | 1.40 | 0.01 |
|  |  | Total |  |  | 7.61 |

**F22011** M3 Sorra per a assentament i recobriment de canonades i conduccions.
Preu: 21.53

| Codi | Ut | Descripció | Rendiment | Preu | Import |
|---|---|---|---|---|---|
| B0312500 | M3 | Sorra de pedrera de pedra granítica, de 0 a 3.5 mm (material) | 1 | 19.45 | 19.45 |
| C1315010 | h | Retroexcavadora petita (maquinària) | 0.01 | 42.27 | 0.42 |
| C1501700 | H | Camió de 7 Tn. (maquinària) | 0.03 | 15.8 | 0.47 |
| A0140000 | h | Manobre | 0.03 | 18.55 | 0.56 |
| %1 | % | Mitjans auxiliars i despeses indirectes en % sobre la partida | 1 % | 20.90 | 0.21 |
| %2 | % | Despeses indirectes en % sobre la partida | 2 % | 21.11 | 0.42 |
|  |  | Total |  |  | 21.53 |

**D01005** M3 Formigó fck=200 Kg/cm2, granulat 20 mm consistència plàstica, elaborat a obra.
Preu: 267.23

| Codi | Ut | Descripció | Rendiment | Preu | Import |
|---|---|---|---|---|---|
| B0514301 | t | Ciment Portland amb escòria II-S/35, en sacs. (material) | 0.37 | 75.8 | 28.05 |
| B0311100 | KG | Sorra de pedrera de pedra calcària per a formigons (material) | 640 | 0.01 | 6.40 |
| B0331100 | KG | Grava de pedrera de pedra calcària, per a formigons (material) | 1280 | 0.01 | 12.80 |
| B0111000 | m3 | Aigua | 180 | 1.05 | 189.00 |
| C1705600 | h | Formigonera 165l (maquinària) | 0.5 | 1.77 | 0.89 |
| A0140000 | h | Manobre | 1.2 | 18.55 | 22.26 |
| %1 | % | Mitjans auxiliars i despeses indirectes en % sobre la partida | 1 % | 259.40 | 2.59 |
| %2 | % | Despeses indirectes en % sobre la partida | 2 % | 261.99 | 5.24 |
|  |  | Total |  |  | 267.23 |

**03003** M3 Transport i abocat del formigó a nivell de terra. (19/05/1995)
Preu: 10.32

| Codi | Ut | Descripció | Rendiment | Preu | Import |
|---|---|---|---|---|---|
| 01001 | H | Encarregat (mà d'obra) | 0.02 | 12.21 | 0.24 |
| 01003 | H | Manobra o peó (mà d'obra) | 1.2 | 8.15 | 9.78 |
| %1 | % | Mitjans auxiliars i despeses indirectes en % sobre la partida | 1 % | 10.02 | 0.10 |
| %2 | % | Despeses indirectes en % sobre la partida | 2 % | 10.12 | 0.20 |
|  |  | Total |  |  | 10.32 |

**D03003** M2 Pared de totxana, de 15 cm, arrebossada i lliscada per una cara
Preu: 60.74
Pared de totxana, de 15 cm de gruix, arrebossada i lliscada per una cara

| Codi | Ut | Descripció | Rendiment | Preu | Import |
|---|---|---|---|---|---|
| B06001 | UT | Totxana forat doble 28x14x10 (material) | 28 | 0.11 | 3.08 |
| D070A8B3 | M3 | Morter M-40 1:4, de 440 Kg de ciment i sorra rentada. | 0.05 | 349.67 | 17.48 |
| D03001 | M2 | Arrebossat i lliscat amb morter de ciment portland, tipus 1:3 | 1 | 20.37 | 20.37 |
| A0122000 | h | Oficial 1ª paleta | 0.5 | 22.4 | 11.20 |
| A0140000 | h | Manobre | 0.4 | 18.55 | 7.42 |
| % | % | MA D'OBRA INDIRECTA I TRANSPORTS A OBRA | 2 % | 59.55 | 1.19 |
|  |  | Total |  |  | 60.74 |

**G451001** m3 Formigó HA-25/P/20/IIb abocat i vibrat.
Preu: 62.31
Formigó HA-25/P/20/IIb abocat amb cubilot o bomba i vibrat.

| Codi | Ut | Descripció | Rendiment | Preu | Import |
|---|---|---|---|---|---|
| A0121000 | h | Oficial 1a | 0.3 | 19.72 | 5.92 |
| B0606224 | M3 | FORMIGO HA-25/P/20/IIb DE CONSISTÈNCIA PLÀSTICA I GRANDÀRIA MÀXIMA DEL GRANULAT 20 MM (material; 29/12/2008) | 1 | 43.4 | 43.40 |
| A0140000 | h | Manobre | 0.7 | 18.55 | 12.99 |
|  |  | Total |  |  | 62.31 |

**EP9939** ML CONDUCTOR TERMOPLÀSTIC ESPECIAL 4X2.5mm2 1KV t.s. INCLÒS COL.LOCACIÓ I CONNEXIÓ
Preu: 1.08
Subministre i col·locació de conductor de coure aïllat amb PVC i coberta protectora de material termoplàstic, per una tensió de servei fins a 1.000 v (RV 0,6/1 KV) de 4x2,5 mm2 de secció.

| Codi | Ut | Descripció | Rendiment | Preu | Import |
|---|---|---|---|---|---|
| BMEL01006 | ML | Conductor 4x2.5 mm2, termoplàstic especial, 1Kv t.s. (material) | 1 | 0.7 | 0.70 |
| A012H000 | h | Oficial 1a electricista | 0.01 | 20.37 | 0.20 |
| A013H000 | h | Ajudant electricista | 0.01 | 17.58 | 0.18 |
|  |  | Total |  |  | 1.08 |

**03005** M3 Morter de ciment portland M - 80 (19/05/1995)
Preu: 34134.49
Morter de ciment portland M - 80 - a ( relació 1 / 4 ).

| Codi | Ut | Descripció | Rendiment | Preu | Import |
|---|---|---|---|---|---|
| A0121000 | h | Oficial 1a | 0.05 | 19.72 | 0.99 |
| A0140000 | h | Manobre | 0.6 | 18.55 | 11.13 |
| 02002 | M3 | Arena rentada (material; 22/06/2006) | 0.7 | 15.84 | 11.09 |
| B0514301 | t | Ciment Portland amb escòria II-S/35, en sacs. | 450 | 75.8 | 34110.00 |
| C1705600 | h | Formigonera 165l | 0.725 | 1.77 | 1.28 |
|  |  | Total |  |  | 34134.49 |

**D03001** M2 Arrebossat i lliscat amb morter de ciment portland, tipus 1:3
Preu: 20.37
Arrebosat i lliscat amb morter de ciment portland, tipus 1:3, sobre paraments verticals i horitzonatls.

| Codi | Ut | Descripció | Rendiment | Preu | Import |
|---|---|---|---|---|---|
| D070A8B2 | M3 | MORTER 1:3, de 440 Kg de ciment i sorra rentada | 0.02 | 345.99 | 6.92 |
| A0122000 | h | Oficial 1ª paleta | 0.4 | 22.4 | 8.96 |
| A0140000 | h | Manobre | 0.2 | 18.55 | 3.71 |
| % | % | MA D'OBRA INDIRECTA I TRANSPORTS A OBRA | 4 % | 19.59 | 0.78 |
|  |  | Total |  |  | 20.37 |

**D070A8B2** M3 MORTER 1:3, de 440 Kg de ciment i sorra rentada
Preu: 345.99

| Codi | Ut | Descripció | Rendiment | Preu | Import |
|---|---|---|---|---|---|
| A0150000 | h | Manobre especialista | 1.6 | 17.4 | 27.84 |
| B0111000 | m3 | Aigua | 260 | 1.05 | 273.00 |
| B0312200 | KG | Sorra de pedrera de pedra granítica per a morters (material) | 975 | 0.01 | 9.75 |
| B0514301 | t | Ciment Portland amb escòria II-S/35, en sacs. | 0.45 | 75.8 | 34.11 |
| C1705600 | h | Formigonera 165l | 0.73 | 1.77 | 1.29 |
|  |  | Total |  |  | 345.99 |

**D070A8B3** M3 Morter M-40 1:4, de 440 Kg de ciment i sorra rentada.
Preu: 349.67

| Codi | Ut | Descripció | Rendiment | Preu | Import |
|---|---|---|---|---|---|
| A0150000 | h | Manobre especialista | 1.6 | 17.4 | 27.84 |
| B0111000 | m3 | Aigua | 260 | 1.05 | 273.00 |
| B0312200 | KG | Sorra de pedrera de pedra granítica per a morters | 1000 | 0.01 | 10.00 |
| B0514301 | t | Ciment Portland amb escòria II-S/35, en sacs. | 0.36 | 75.8 | 27.29 |
| C1705600 | h | Formigonera 165l | 0.73 | 1.77 | 1.29 |
| %1 | % | Mitjans auxiliars i despeses indirectes en % sobre la partida | 1 % | 339.42 | 3.39 |
| %2 | % | Despeses indirectes en % sobre la partida | 2 % | 342.81 | 6.86 |
|  |  | Total |  |  | 349.67 |

## Recursos

**BG22TK10** m Tub corbable corrugat PE,doble capa,DN=90mm,28J,450N,p/canal.soterrada
Tub corbable corrugat de polietilè, de doble capa, llisa la interior i corrugada l'exterior, de 90 mm de diàmetre nominal, aïllant i no propagador de la flama , resistència a l'impacte de 28 J, resistència a compressió de 450 N, per a canalitzacions soterrades

**BDGZU010** m Banda cont.plàstic,color,30cm
Banda contínua de plàstic de color, de 30 cm d'amplària

**BG22TK125** m Tub corbable corrugat PE,doble capa,DN=125mm,28J,450N,p/canal.soterrada
Tub corbable corrugat de polietilè, de doble capa, llisa la interior i corrugada l'exterior, de 125 mm de diàmetre nominal, aïllant i no propagador de la flama , resistència a l'impacte de 28 J, resistència a compressió de 450 N, per a canalitzacions soterrades

**B064300C** m3 Formigó HM-20/P/20/I,>=200kg/m3 ciment
Formigó HM-20/P/20/I de consistència plàstica, grandària màxima del granulat 20 mm, amb >= 200 kg/m3 de ciment, apte per a classe d'exposició I

**%1** % Mitjans auxiliars i despeses indirectes en % sobre la partida
Mitjans auxiliars i despeses inidrectes en % sobre la partida.

**%2** % Despeses indirectes en % sobre la partida
Despeses inidrectes en % sobre la partida.

**BGD20010** u Placa terra
Placa de terra per a connectar al punt de llum o centre de maniobra

**BGY38000** u P.p.elem.especials p/conduc.Cu.nus
Part proporcional d'elements especials per a conductors de coure nus

**BG380900** m Conductor Cu nu,1x35mm2
Conductor de coure nu, unipolar de secció 1x35 mm2

**BG310005** m Conductor Cu armat RVFV, 2x2,5mm2
Conductor de coure armat tipus RVFV 0,6/1 kV de secció 2x2,5 mm2

**BG3100232** m Conductor Cu armat RVFV, 4x6mm2
Conductor de coure armat tipus RVFV 06/1 kV de secció 4x6 mm2

**llumi** UT Projector model TNG-400/AS, classe 1, de Carandini o similar amb fixació a columna
Projector model TNG-400/AS, classe 1, de Carandini o similar, format per tapa i armadura de fundició injectada d'alumini, reflector parabòlic en xapa d'alumini abrillantat i anoditzat electrolíticament de distribució simètrica, juntes de estanqueïtat de silicona, forquilles d'acer galvanitzat per fixació a columna i equip auxiliar.

**BMEL87** U Equip auxiliar de doble nivell: arrencadors, fusibles, condensador i reactància de doble nivell per làmpada VMH 150 W
Equip auxiliar: arrencadors, fusibles, condensador i reactància de doble nivell per làmpada VMH 150 W.

**retes** UT Pintat de columna amb dues capes d'imprimació+dues de pintura+numeració
Pintat de columna amb dues capes d'imprimació i dues de pintura i numeració de la mateixa amb plaqueta adherida a columna segons indicacions dels Serveis Tècnics Municipals.

**BGZZ0020** u Confecció+legalització projecte 5-20kW
Confecció del projecte de legalització de l'enllumenat per a un armari de potència a legalitzar superior a 5 kW i inferior o igual a 20 kW; visat per un col·legi professional incloent el certificat final d'obra; presentació a ICICT o ECA de tota la documentació necessària; lliurament de l'acta d'aprovació del projecte i de les instal·lacions. Tot inclòs

**01003** H Manobra o peó
Manobra o peo

**B0211000** kg Goma-2+part propor.metxa i detonant
Explosiu tipus goma-2 EC amb part proporcional de metxa i detonant

**B03DU210** m3 Terra adequada préstec
Terra adequada procedent de préstec, inclòs excavació, cànon per extracció i transport a l'obra

**C110D000** h Carro perf. HC-350
Carro de perforació HC-350

**C133A030** h Picó vibrant,dúplex,1300 kg
Picó vibrant dúplex de 1300 kg

**C1501800** h Camió transp.12 t
Camió per a transport de 12 t

**C1502E00** h Camió cisterna 8m3
Camió cisterna de 8 m3

**C1705600** h Formigonera 165l
Formigonera de 165 l
